# ZGM-Rahmenvertrag Rückbau- und Rohbauarbeiten 2026
Angebotsaufforderung (GAEB DA XML 3.2, DA83)
Währung: EUR
Vergabeart: Offenes Verfahren
Erstellt mit: AVAPLAN, AVAPLAN win64bit 23.2.2.3201, 19.10.2026

## Rückbauarbeiten u. Rohbauarbeiten
EP-Anteile: Material; Lohn

*Hinweis: Vorbemerkungen zum Rahmenvertrag*
Vorbemerkungen zum Rahmenvertrag

Allgemein:

Das folgende LV beinhaltet verschiedene Positionen, die
sich im Laufe der Zeit im Bereich Instandhaltung
ergeben haben. Es handelt sich um überschläglich
ermittelte Massenansätze die auf empirischen Werten
beruhen.

Ein Anspruch auf die aufgeführten Mengen bestehen
nicht. Mehr- oder Mindermengen können nicht geltend
gemacht werden.

Die Vertragslaufzeit wird für 1 Jahr geschlossen.
Siehe besondere Vertragsbedingungen Formblatt 614.

Die städtischen Liegenschaften werden in 4 - in Worten
"vier" Lose aufgeteilt. Sie berücksichtigen die Lage in den
einzelnen Stadtteilen und beinhalten Schulen,
Turnhallen, Kindergärten Bürogebäude und sonstige
Gebäude. Auf Grund der Vielzahl an städtischen
Liegenschaften sollen maximal 2 - in Worten "zwei"-
Lose an einen Auftragnehmer vergeben werden. Für die
Abgabe des Angebotes sind jedoch alle Lose anzubieten.
Die Arbeiten werden in den städtischen Liegenschaften
der einzelnen Lose im Stadtgebiet Koblenz anfallen.

Die Massenansätze verstehen sich als Summierung aller
anfallenden Arbeiten in einem Jahr. Es muss also bei
der Kalkulation davon ausgegangen werden, dass es sich
nicht um zusammenhängende Flächen bzw. Massenansätze
handelt, sondern um Teilmengen oder Teilleistungen.

Die Fahrtkosten für die An- und Abfahrten sind in die
Einheitspreise einzukalkulieren. Sie werden nicht
gesondert vergütet.

Die Nutzung sowie der Auf- und Abbau von erforderlichen
Gerüsten bis 3,50 m Arbeitshöhe ist in die Einheitspreise
einzukalkulieren. Die anfallenden Gerüste bei Arbeiten
über 3,50 m Arbeitshöhe werden in Absprache mit dem
Auftraggeber bauseits bereitgestellt.

Alle Positionen des LV´ verstehen sich als Lieferung
und Montage einschließlich Kleinmaterial, das zur
Erfüllung der Arbeiten erforderlich ist.
Die Kosten für die Entsorgung anfallender Schutt- und
Abfallmassen sind in die Einheitspreise
einzukalkulieren.

Für Notdiensteinsätze, auch in den Betriebsferien,
hat der Bieter einen Notdienst
bereitzuhalten (hier ist die Hinterlegung einer
Handynummer ausreichend). Innerhalb der regulären
Arbeitszeit gelten die im LV vereinbarten
Einheitspreise. Außerhalb der regulären Arbeitszeiten
sowie an Sonn- und Feiertagen sind die am Ende der
einzelnen Lose aufgeführten prozentualen Zuschläge den
angebotenen Einheitspreisen an Ende der Rechnung
gesondert pauschal zu zurechnen. Die prozentualen
Zuschläge am Ende eines jeden Loses sind zwingend
auszufüllen.

Reaktionszeit für Notdiensteinsätze wird auf 2 h vereinbart.
Dies ist bei der Kalkulation zu berücksichtigen und in
die Einheitspreise einzurechnen.

Die vorgesehenen Einzelaufträge werden bis zu einer
Grenze von 5.000 € netto erteilt. Bei Einzelaufträgen
zu Projektierungen in Höhe von 5.000€ bis 10.000 € netto wird ein
Angebot auf Grundlage der angebotenen Einheitspreise
erforderlich. Diese Projektierungen
werden in Einzelfällen gesondert beauftragt.

Rechnungsstellung:

Es wird vereinbart für jede Liegenschaft eine gesonderte Rechnungsstellung mit Angabe der AKS- Nummer und dem Wartungsvertag auf Basis dieser Leistungsbeschreibung zu stellen.
Die Rechnungen sind ausschließlich elektronisch über den Zentralen E-Rechnungseingang RLP (ZRE) zu übermitteln. Die Übermittlung hat spätestens vier Wochen nach Ausführung zu erfolgen.
Seit dem 01.04.2025 sind Rechnungssteller verpflichtet, für sämtliche Rechnungen im Zusammenhang mit öffentlichen Aufträgen und Konzessionen in Rheinland-Pfalz elektronische Rechnungen zu übermitteln.
Es wird daher gebeten, ab sofort ausschließlich elektronische Rechnungen über den Zentralen E-Rechnungseingang Rheinland-Pfalz (ZRE) einzureichen.
Die Rechnungsunterlagen (z.B. Tagesberichte, Lieferscheine und Prüfprotokolle) sind als begründende Anlagen in die E-Rechnung zu integrieren und an folgende E-Mail-Adresse
ZRE-rlp@Poststelle.rlp.de  zu senden.

Nachträge für alle Lose:

Nachträge nur in Abstimmung mit dem Auftraggeber.

Notwendige Positionen/Leistungen, welche im Leistungsverzeichnis nicht abgefragt sind, werden mit folgendem Kalkulationssatz angeboten und über die gesamte Laufzeit des Vertrages fixiert.
Nachtragspositionen sind als "liefern und montieren" anzubieten.

Einkaufspreis + Aufschlag in %+ Arbeitszeit = Position "liefern & montieren".

### Titel 2 Los 2

#### Titel 2.1 Rückbauarbeiten

**2.1.1 Demontage Toilettenbecken**
Demontage von bodenstehenden WC-Becken komplett
einschl. Anschluß sowie WC-Brille und
Spülarmaturen etc.
Die Leistung versteht sich einschließlich Abtransport aller Schuttmassen
und deren ordnungsgemäßer Entsorgung sowie aller anfallenden
Entsorgungs- und Deponiegebühren.
Menge: 6,000 St

**2.1.2 Demontage Waschbecken**
Demontage von Handwaschbecken komplett einschl.
Anschlußverrohrung sowie Armaturen und Befestigungsmaterial.
Die Leistung versteht sich einschließlich Abtransport aller Schuttmassen und deren
ordnungsgemäßer Entsorgung sowie aller anfallenden Entsorgungs-
und Deponiegebühren.
Menge: 3,000 St

**2.1.3 Demontage Wandspiegel**
Demontage von Wandspiegeln Format ca. 40/60 cm einschl.
Wandhalterungen.
Die Leistung versteht sich einschließlich Abtransport aller Schuttmassen
und deren ordnungsgemäßer Entsorgung sowie aller anfallenden Entsorgungs-
und Deponiegebühren.
Menge: 3,000 St

**2.1.4 Demontage Toilettentrennwände**
Demontage von WC-Trennwandkabinen. Das
Trennwandmaterial besteht aus ca. 3-5 cm starken Alu-
Stahrahmenkonstruktion mit Resopalbeschichteten
Presspanplatten, Höhe ca. 2,00m .
Die Anlage ist kompl. zu  demontieren einschließlich aller Türen und
Metallteile.
Die Leistung versteht sich einschließlich Abtransport aller Schuttmassen
und deren ordnungsgemäßer Entsorgung sowie aller anfallenden Entsorgungs-
und Deponiegebühren. Die Abrechnung erfolgt pro laufender Meter.
Menge: 14,000 m

**2.1.5 Demontage Urinale**
Demontage von Urinalen komplett einschl.
Anschlußverrohrung sowie Spülarmaturen etc.
Die Leistung versteht sich einschließlich Abtransport aller Schuttmassen und deren
ordnungsgemäßer Entsorgung sowie aller anfallenden Entsorgungs-
und Deponiegebühren.
Menge: 3,000 St

**2.1.6 Ausbau der Holz-Fenster bis 2,00 m²**
Ausbau der Fenster aus Holz, einschl. Verglasung.
Die Entsorgung einschl. Entsorgung der anfallenden Abfälle.
Die Pos. beinhaltet sämtliche Kosten die für Entsorgung, Transport und
Deponiegebühren anfallen. Es werden keine separaten
Entsorgungskosten übernommen.

Fenstergröße bis 2,00 m² Fläche
Menge: 7,000 St

**2.1.7 Ausbau der Holz-Fenster über 2,00 m² bis 6,00 m²**
Ausbau der Fenster aus Holz, einschl. Verglasung.
Die Entsorgung einschl. Entsorgung der anfallenden Abfälle.
Die Pos. beinhaltet sämtliche Kosten die für Entsorgung, Transport und
Deponiegebühren anfallen. Es werden keine separaten
Entsorgungskosten übernommen.

Fenstergröße über 2,00 m² Fläche bis 6,00 m²
Menge: 7,000 St
DIN 276/2008: 0

**2.1.8 Ausbau der Metall-Fenster bis 2,00 m²**
Ausbau der Fenster aus Metall, einschl. Verglasung.
Die Entsorgung einschl. Entsorgung der anfallenden Abfälle.
Die Pos. beinhaltet sämtliche Kosten die für Entsorgung, Transport und
Deponiegebühren anfallen. Es werden keine separaten
Entsorgungskosten übernommen.

Fenstergröße bis 2,00 m² Fläche
Menge: 7,000 St

**2.1.9 Ausbau der Metall-Fenster über 2,00 m² bis 6,00 m²**
Ausbau der Fenster aus Metall, einschl. Verglasung.
Die Entsorgung einschl. Entsorgung der anfallenden Abfälle.
Die Pos. beinhaltet sämtliche Kosten die für Entsorgung, Transport und
Deponiegebühren anfallen. Es werden keine separaten
Entsorgungskosten übernommen.

Fenstergröße über 2,00 m² Fläche bis 6,00 m²
Menge: 7,000 St

**2.1.10 Ausbau der Holz-Türen bis 3,00 m²**
Ausbau der Holztüren einschließlich Zarge.
Die Entsorgung der Rahmenkonstruktionen einschl.
Entsorgung der anfallenden Abfälle.
Die Pos. beinhaltet  sämtlich Kosten die für Entsorgung,
Transport und Deponiegebühren anfallen.
Es werden keine separaten Entsorgungskosten übernommen.

Tür bis 3,00 m² Fläche
Menge: 2,000 St

**2.1.11 Ausbau der Holz-Türen über 3,00 m² bis 6,00 m²**
Ausbau der Holztüren einschließlich Zarge.
Die Entsorgung der Rahmenkonstruktionen einschl.
Entsorgung der anfallenden Abfälle.
Die Pos. beinhaltet  sämtlich Kosten die für Entsorgung,
Transport und Deponiegebühren anfallen.
Es werden keine separaten Entsorgungskosten übernommen.

Tür über 3,00 m² Fläche bis 6,00 m²
Menge: 2,000 St

**2.1.12 Ausbau der Metall-Türen bis 3,00 m²**
Ausbau der Metalltüren einschließlich Zarge.
Die Entsorgung der Rahmenkonstruktionen einschl.
Entsorgung der anfallenden Abfälle.
Die Pos. beinhaltet  sämtlich Kosten die für Entsorgung,
Transport und Deponiegebühren anfallen.
Es werden keine separaten Entsorgungskosten übernommen.

Tür bis 3,00 m² Fläche
Menge: 2,000 St

**2.1.13 Ausbau der Metall-Türen über 3,00 m² bis 6,00 m²**
Ausbau der Metalltüren einschließlich Zarge.
Die Entsorgung der Rahmenkonstruktionen einschl.
Entsorgung der anfallenden Abfälle.
Die Pos. beinhaltet  sämtlich Kosten die für Entsorgung,
Transport und Deponiegebühren anfallen.
Es werden keine separaten Entsorgungskosten übernommen.

Tür über 3,00 m² Fläche bis 6,00 m²
Menge: 2,000 St

**2.1.14 Demontage Innenwände d=11,5 cm**
Abbruch Mauerwerk im Innenbereich d= 11,5 cm incl. beidseitigem Putz.
Die Leistung versteht sich einschließlich Abtransport aller Schuttmassen
und deren ordnungsgemäßen Entsorgung sowie aller anfallenden Entsorgungs- und
Deponiegebühren.
Ferner sind alle erforderlichen Schutz- und Abdeckmaßnahmen mit in die
Position einzurechnen.
Menge: 14,000 m2

**2.1.15 Demontage Innenwände d= 24,0 cm**
Abbruch Mauerwerk im Innenbereich d= 24,0 cm incl. beidseitigem Putz.
Die Leistung versteht sich einschließlich Abtransport aller Schuttmassen
und deren ordnungsgemäßen Entsorgung sowie aller anfallenden Entsorgungs- und
Deponiegebühren.
Ferner sind alle erforderlichen Schutz- und Abdeckmaßnahmen mit in die
Position einzurechnen.
Menge: 14,000 m2

**2.1.16 Ausbau Wandfliesen**
Wandfliesen von den Wänden abschlagen, einschl. Mörtelbett.
Die Leistung versteht sich einschließlich Abtransport aller Schuttmassen
und deren ordnungsgemäßen Entsorgung sowie aller anfallenden Entsorgungs- und
Deponiegebühren.
Ferner sind alle erforderlichen Schutz- und Abdeckmaßnahmen mit in die
Position einzurechnen.
Menge: 84,000 m2

**2.1.17 Ausbau Bodenbelag**
Ausbau von kompletten Bodenaufbau bis zur Rohdecke, Estrich ca. 6 cm .
Die Leistung versteht sich einschließlich Abtransport aller Schuttmassen
und deren ordnungsgemäßen Entsorgung sowie aller anfallenden Entsorgungs- und
Deponiegebühren.
Ferner sind alle erforderlichen Schutz- und Abdeckmaßnahmen mit in die
Position einzurechnen.
Menge: 84,000 m2

**2.1.18 Ausbau Bodenfliesen**
Bodenfliesen abstemmen, einschl. Mörtelbett.
Die Leistung versteht sich einschließlich Abtransport aller Schuttmassen
und deren ordnungsgemäßen Entsorgung sowie aller anfallenden Entsorgungs- und
Deponiegebühren.
Ferner sind alle erforderlichen Schutz- und Abdeckmaßnahmen mit in die
Position einzurechnen.
Menge: 84,000 m2

**2.1.19 Betonschneidearbeiten Wand**
Betonschneidarbeiten Wand mittels Diamantschneidverfahren wassergekühlt mit gehaltener Wasserführung.
Die Leistung beinhaltet sämtliche Aufwendung für das
Anlegen der Öffnung gemäß Angabe.

Schnittstärke bis 300 mm Wanddicke
Menge: 6,000 m

**2.1.20 Betonschneidearbeiten Boden**
Betonschneidarbeiten Boden mittels Diamantschneidverfahren wassergekühlt mit gehaltener Wasserführung.
Die Leistung beinhaltet sämtliche Aufwendung für das
Anlegen der Öffnung gemäß Angabe.

Schnittstärke bis 300 mm Bodendicke
Menge: 6,000 m

**2.1.21 Entsorgung Betonabfälle**
Aufnehmen, Abtransportieren und Entsorgung der
Betonabfälle gemäß vorheriger Positionen.
Abrechnung über Wiegeschein der Deponie.
Sämtlich Kosten für Transport und Deponiegebühren
sind in den Einheitspreis eintzurechnen.
Menge: 1,000 t

**2.1.22 Kernbohrung einbringen 60 mm**
Anlegen und Ausführung von Kernbohrungen
gemäß Angbabe in Decken, Boden und
Wandbereich.

Materialstärke: bis 300 mm

Durchmesser Bohrung: 60 mm

Die Leistung versteht sich einschließlich Entsorgung
der anfallenden Bohrkerne.
Menge: 3,000 St

**2.1.23 Kernbohrung einbringen 80 mm**
Anlegen und Ausführung von Kernbohrungen
gemäß Angbabe in Decken, Boden und
Wandbereich.

Materialstärke: bis 300 mm

Durchmesser Bohrung: 80 mm

Die Leistung versteht sich einschließlich Entsorgung
der anfallenden Bohrkerne.
Menge: 3,000 St

**2.1.24 Kernbohrung einbringen 100 mm**
Anlegen und Ausführung von Kernbohrungen
gemäß Angbabe in Decken, Boden und
Wandbereich.

Materialstärke: bis 300 mm

Durchmesser Bohrung: 100 mm

Die Leistung versteht sich einschließlich Entsorgung
der anfallenden Bohrkerne.
Menge: 3,000 St

**2.1.25 Kernbohrung einbringen 120 mm**
Anlegen und Ausführung von Kernbohrungen
gemäß Angbabe in Decken, Boden und
Wandbereich.

Materialstärke: bis 300 mm

Durchmesser Bohrung: 120 mm

Die Leistung versteht sich einschließlich Entsorgung
der anfallenden Bohrkerne.
Menge: 3,000 St

**2.1.26 Kernbohrung einbringen 150 mm**
Anlegen und Ausführung von Kernbohrungen
gemäß Angbabe in Decken, Boden und
Wandbereich.

Materialstärke: bis 300 mm

Durchmesser Bohrung: 150 mm

Die Leistung versteht sich einschließlich Entsorgung
der anfallenden Bohrkerne.
Menge: 3,000 St

**2.1.27 Kernbohrung einbringen 200 mm**
Anlegen und Ausführung von Kernbohrungen
gemäß Angbabe in Decken, Boden und
Wandbereich.

Materialstärke: bis 300 mm

Durchmesser Bohrung: 200 mm

Die Leistung versteht sich einschließlich Entsorgung
der anfallenden Bohrkerne.
Menge: 3,000 St

**2.1.28 Demontage Trockenbauwände - Metall**
Demontage Trockenbauwände in Metallständerkonstruktion mit beidseitiger doppelter
Beplankung mit jeweils 12,5 mm Gipskartonbauplatten.
Die Leistung versteht sich einschl. Entsorgung aller
anfallenden Abfallmassen wie Metallschrott und Gipsabfälle.
Die bestehenden Anschlüsse zu Decke, Wand und
Boden sind sauber zurückzubauen.
Sämtliche Kosten für das Aufnehmen, Abtransportieren
und Entsorgen der Abfallmengen nebst Deponiegebühren
sind in den Einheitspreis einzurechnen.
Menge: 11,000 m2

**2.1.29 Demontage Trockenbauwände - Holz**
Demontage Trockenbauwände in Holzständerkonstruktion mit beidseitiger doppelter
Beplankung mit jeweils 12,5 mm Gipskartonbauplatten.
Die Leistung versteht sich einschl. Entsorgung aller
anfallenden Abfallmassen wie Holz- und Gipsabfälle.
Die bestehenden Anschlüsse zu Decke, Wand und
Boden sind sauber zurückzubauen.
Sämtliche Kosten für das Aufnehmen, Abtransportieren
und Entsorgen der Abfallmengen nebst Deponiegebühren
sind in den Einheitspreis einzurechnen.
Menge: 6,000 m2

**2.1.30 Demontage Gipskartondecke - Metall**
Demontage Gipskartondecke mit Metallunterkonstruktion mit einlagiger Beplankung
12,5 mm Gipskartonbauplatten.
Die Leistung versteht sich einschl. Entsorgung aller
anfallenden Abfallmassen wie Metallschrott und Gipsabfälle.
Die bestehenden Anschlüsse zu Decke, und Wand
sind sauber zurückzubauen.
Sämltiche Kosten für das Aufnehmen, Abtransportieren
und Entsorgen der Abfallmengen nebst Deponiegebühren
sind in den Einheitspreis einzurechnen.
Menge: 22,000 m2

**2.1.31 Demontage Holzpanelldecke**
Demontage der Holzpanelldecke mit Holzunterkonstruktion mit einlagiger
Panelleinlage.
Die Leistung versteht sich einschl. Entsorgung aller
anfallenden Abfallmassen wie Holz- und Sonstige Abfälle.
Die bestehenden Anschlüsse zu Decke, und Wand
sind sauber zurückzubauen.
Sämltiche Kosten für das Aufnehmen, Abtransportieren
und Entsorgen der Abfallmengen nebst Deponiegebühren
sind in den Einheitspreis einzurechnen.
Menge: 6,000 m2

**2.1.32 Demontage Einlegedecke**
Demontage der Einlegedecke mit Metallunterkonstruktion mit eingelegten
Faserdeckenplatten ca. 62,5 x 62,5 cm.
Die Leistung versteht sich einschl. Entsorgung aller
anfallenden Abfallmassen wie Metallschrott und Sonstige Abfälle.
Die bestehenden Anschlüsse zu Decke, und Wand
sind sauber zurückzubauen.
Sämltiche Kosten für das Aufnehmen, Abtransportieren
und Entsorgen der Abfallmengen nebst Deponiegebühren
sind in den Einheitspreis einzurechnen.
Menge: 28,000 m2

#### Titel 2.2 Rohbau- und Putzarbeiten

**2.2.1 Innenwandputz**
Innenwandputz  in Putzmörtelgruppe IV herstellen,
Putzdicke 10 mm.
Die Leistung versteht einschl. Lieferung aller
erforderlichen Materialien.
Menge: 56,000 m2

**2.2.2 Innenwandputz als Reparaturputz**
Innenwandputz als Reparaturputz in Kleinstflächen bis
1,00 m² Einzelgröß in Putzmörtelgruppe IV herstellen,
Putzdicke 10 mm.
Die Leistung versteht einschl. Lieferung aller
erforderlichen Materialien.
Menge: 14,000 m2

**2.2.3 Zulage für Kalkzementmörtel**
Wandputz in Kalkzementmörtel als Zulage.
Menge: 70,000 m2

**2.2.4 Anschlüsse herstellen**
Wandanschlüsse sauber beiarbeiten, Anschluß vorhandenen
Altputz zum Neuputz.
Menge: 28,000 m

**2.2.5 Wandausbrüche verputzen**
Wandausbrüche ca. 20/20 cm bis 5 cm Tiefe verputzen.
Menge: 14,000 St

**2.2.6 Eckschutzschienen**
Eckschutzschienen liefern, zuschneiden und einbauen.
Menge: 14,000 m

**2.2.7 Putzabschlußschienen**
Putzabschlußschienen liefern, zuschneiden und einbauen.
Menge: 14,000 m

**2.2.8 Stahlumfassungszarge MW 150 mm**
Stahlumfassungszarge für Mauerwerkswand, DIN rechts/links
verwendbar, für gefälzte Türblätter aus Feineisenblech,
 feuerverzinkt, 1,5 mm dick, Oberflächen vorbehandelt und allseitig
grundiert.
Zargenspiegel:  30/45 mm
Maulweitenkante:  15 mm
Maulweite:  150 mm
Baurichtmaß: bis 885 x 2000 mm
vorgerichtet fürBänder V 9000, mit Fuß
4 angeschweißte Hutanker je Seite, angeschraubte,
verzinkte Distanzwinkel, Dreikammer-Dämpfungsprofil aus
EPDM
Farbe: schwarz

liefern und nach Werksvorschrift einbauen.

Angebotenes Fabrikat:

'.........................................'

(Bieterangabe)
Menge: 3,000 St

**2.2.9 Innenwände 24 cm**
Innenwände gemäß Angabe anlegen und in
Bimsbauplatten oder Hohlblockstein Stärke 24 cm
erstellen. Die Position beinhaltet sämtliche
kraftschlüssige Anschlüsse an Decke und Wand.
Ferner beinhaltet die Position die Lieferung sämtlicher
erforderlichen Materialien.
Menge: 22,000 m2

**2.2.10 Innenwände 11,5 cm**
Innenwände gemäß Angabe anlegen und in
Bimsbauplatten Stärke 11,5 cm erstellen.
Die Position beinhaltet sämtliche
kraftschlüssige Anschlüsse an Decke und Wand.
Ferner beinhaltet die Position die Lieferung sämtlicher
erforderlichen Materialien.
Menge: 34,000 m2

**2.2.11 Zulage für Türsturz**
Zulage zu vorgenannter Pos. für das Anlegen einer
Türöffnung, Öffnungsmaß 88,5 x 201 cm, einschl. Einbau
des erforderlichen Fertigteilsturzes.
Menge: 3,000 St

**2.2.12 Türöffnung in bestehende Wand**
Anlegen einer Türöffnung in eine bestehende Bimswand
Stärke ca. 15 cm, einschl. Einbau des erforderlichen
Türsturzes.
Öffnungsmaß 88,5 x 201 cm
Menge: 3,000 St

**2.2.13 Ausmauerung der Installationen**
Ausmauerung der fertiggestellten Vorwandinstallation in
 Bimsmauerwerk Stärke bis 15,0 cm
Ausmauerungshöhe bis 1,50 m
Menge: 11,000 m2

**2.2.14 Anlegen von Wandschlitzen**
Anlegen von Wandschlitzen in Innenwände d= 24 cm bei Erstellung.
Maße: Breite ca. 10 cm ; Tiefe ca. 10 cm
Menge: 22,000 m

**2.2.15 Fundamentbeton liefern und einbauen**
Lieferung und Einbau von C25/30 Fundamentbeton, frei
Baustelle.
Menge: 1,000 m3

**2.2.16 Betonbodenplatte C25/30**
Erstellung einer Betonbodenplatte in
C25/30, Stärke 18 -25 cm.
Die Leistung versteht sich einschl. aller
erforderlichen Haupt- und Nebenarbeiten.
Menge: 8,000 m2

**2.2.17 Schalung für Fundamente und Bodenplatten**
Zulage für das Einschalen von Fundamenten und
anderer Bauteile.
Die Leistung versteht sich einschl. Lieferung und
Vorhaltung aller erforderlichen Materialien
und deren Abtransport.
Menge: 8,000 m2

**2.2.18 Zulage für Aussparungen**
Zulage für das Anlegen von Aussparungen in der
Bodenplatte bis ca. 25 x 25 cm
Menge: 6,000 St

**2.2.19 Betonstahl liefern und einbauen**
Lieferung und Montage von Betonstabstahl und
Armierungen gem. statischer Vorgabe.
Menge: 1,000 t

#### Titel 2.3 Tagelohnarbeiten

*Hinweis: Vorbemerkungen zu Tagelohnarbeiten*
Vorbemerkungen Tagelohnarbeiten:

Für Nebenarbeiten wie Stemmarbeiten, sowie unvorhergesehene Arbeiten, soweit zusätzlich benötigt und von dem Auftraggeber angeordnet, gelten nachfolgende
Tagelohnsätze.

In den Tagelohnsätzen sind alle Nebenkosten, Fahrtkosten etc., sowie tarifliche Kosten einzukalkulieren.

Stundennachweise sind am Tag der Ausführung dem Auftraggeber oder deren Bevollmächtigten zur Unterschrift vorzulegen. Sollte dies nicht möglich sein, sind die Stundennachweise dem technischen Sachbearbeiter zeitnah per E-Mail vor ab zur Kenntnis zu geben. Verspätet vorgelegte Stundenlohnnachweise werden nicht anerkannt.

**2.3.1 Zuschläge für Arbeiten außerhalb der regulären Arbeitszeit**
Zuschläge für Arbeiten außerhalb der regulären Arbeitszeit

Für den Einsatzfall von 17:00 Uhr - 6:00 Uhr

wird eine Zulage, in Höhe von

'........................ % - 17:00 Uhr - 6:00 Uhr'

als Zuschlag auf die, bei dem Einsatzfall angefallene Materialien sowie

erforderlichen Stunden auf die im LV angebotenen Einheitspreise am

Ende der Rechnung erhoben.

Für den Einsatzfall an Sonn- und Feiertagen von 6:00 Uhr - 17:00 Uhr

wird eine Zulage, in Höhe von

'........................ % - Sonn- und Feiertagen von 6:00 Uhr - 17:00 Uhr'

als Zuschlag auf die, bei dem Einsatzfall angefallene Materialien sowie

erforderlichen Stunden auf die im LV angebotenen Einheitspreise am

Ende der Rechnung erhoben

Für den Einsatzfall an Sonn- und Feiertagen von 17:00 Uhr - 6:00 Uhr

wird eine Zulage, in Höhe von

'........................ % - Sonn- und Feiertagen von 17:00 Uhr - 6:00 Uhr'

als Zuschlag auf die, bei dem Einsatzfall angefallene Materialien sowie

erforderlichen Stunden auf die im LV angebotenen Einheitspreise am

nde der Rechnung erhoben
Menge: 0,000
DIN 276/2008: 0

**2.3.2 Zuschläge Materiallieferung**
Zuschläge Materiallieferung

Für unvorhergesehene Materiallieferungen, soweit zusätzlich benötigt

und von dem Auftraggeber angeordnet, werden

'........................ %'

Zuschlag auf die nachzuweisenden Einkaufspreise gefordert.

In diesen Zuschlägen sind alle Nebenkosten wie Fracht, Versicherung usw.

einzukalkulieren.
Menge: 0,000
DIN 276/2008: 0

**2.3.3 Helferstunde**
Arbeitsstunden eines Helfers auf ausdrückliche  Anweisung
der Bauleitung.
Menge: 49,000 h

**2.3.4 Facharbeiterstunden**
Arbeitsstunden eines Facharbeiters auf ausdrückliche  Anweisung
der Bauleitung.
Menge: 440,500 h
